# Am Stadtbad 47-51 Neubau Heizung-Sanitär
Angebotsaufforderung (GAEB 90, DA83)
Währung: EUR
Auftraggeber: Covivio Immobilien GmbH

## Am Stadtbad 47-51 Neubau Heizung
Datum: 28.07.25

### Bereich 1 Vetragsbedingungen und Verordnungen

#### Abschnitt 1.1 Die allgemeinen Einkaufsbedingungen (siehe Anlage)

#### Abschnitt 1.2 Zusätzliche Vertragsbedingungen für die Ausführung von Bauleistungen (Z-VOB/B) (siehe Anlage)

#### Abschnitt 1.3 Die Baustellenordnung der Covivio Immobilien GmbH

### Bereich 2 Allgemeine Vorbemerkungen ( Geltungsbereich für diese funktionale Leistungsbeschreibung

#### Abschnitt 2.1 Text nicht vorhanden !

### Bereich 3 Wärmeerzeugungsanlagen und Zubehör

#### Abschnitt 3.1 Fernwärmeübergabestation Sekundärkreis

**3.1.10 Heizungspumpe Magna 3 50-60 F**
Menge: 3,000 Stk

**3.1.20 Schwerkraftbremse 1 1/4" x 2"**
Menge: 3,000 Stk

**3.1.30 Elektro Installationen**
Menge: 3,000 Stk

**3.1.40 SpiroTrap: Messing, 1 1/4", 10 bar, 110 °C**
Menge: 1,000 Stk

#### Abschnitt 3.2 Sicherheitseinrichtungen Heizung

**3.2.10 Membranausdehnungsgefäß 500 L**
Menge: 3,000 Stk

**3.2.20 Reflex Anschlussgruppe AG 1"**
Menge: 3,000 Stk

**3.2.30 Sicherheitsentil DN20/32, PN16, 3 bar**
Menge: 3,000 Stk

**3.2.40 Manometer 100 mm / 6 bar**
Menge: 18,000 Stk

**3.2.50 Zeigerthermometer 0-100°C, d=100 mm**
Menge: 18,000 Stk

**3.2.60 JUDO JHF-F PLUS, Füllleistung 800 l/h, Rohranschluss _" IG**
Menge: 3,000 Stk

**3.2.70 JUDO JHFB-S, Rohranschluss _" AG**
Menge: 3,000 Stk

**3.2.80 JUDO Enthärtungspatrone SOFT 12000**
Menge: 3,000 Stk

#### Abschnitt 3.3 Warmwasserbereitung

**3.3.10 Reflex Hydroflow M - CU**
Menge: 6,000 Stk

**3.3.20 Reflex Hydroflow Verbindungskabelset**
Menge: 3,000 Stk

**3.3.30 Reflex Hydroflow Kaskadenstation Kugelhahnset**
Menge: 6,000 Stk

**3.3.40 Reflex Hydroflow 2-fach Kaskadenverrohrung M**
Menge: 3,000 Stk

**3.3.50 Reflex Storatherm Heat HF 800/1_C, Pufferspeicher 800 Liter**
Menge: 6,000 Stk

**3.3.60 Reflex Hydroflow Zirkulationseinheit S / M**
Menge: 3,000 Stk

**3.3.70 Membran-Sicherheitsventil DN 25, 10 bar**
Menge: 3,000 Stk

**3.3.80 Exvoid T 1/2, automatischer Großentlüfter**
Menge: 6,000 Stk

#### Abschnitt 3.4 Heizkreis Fußbodenheizung

**3.4.10 Fluvia Move Pumpengruppe PPG-30-A-W mit Mischer**
Menge: 3,000 Stk

**3.4.20 Maximalthermostat für Fußbodenheizung**
Menge: 3,000 Stk

### Bereich 4 Rohrleitungen, Armaturen und Zubehör

#### Abschnitt 4.1 Rohrleitungen

**4.1.10 Temponox-Rohr 1.4520, 15x1,0**
Menge: 18,000 lfm

**4.1.20 Temponox-Rohr 1.4520, 18x1,0**
Menge: 180,000 lfm

**4.1.30 Temponox-Rohr 1.4520, 22x1,2**
Menge: 850,000 lfm

**4.1.40 Temponox-Rohr 1.4520, 28x1,2**
Menge: 120,000 lfm

**4.1.50 Temponox-Rohr 1.4520, 35x1,5**
Menge: 360,000 lfm

**4.1.60 Temponox-Rohr 1.4520, 42x1,5**
Menge: 30,000 lfm

**4.1.70 Temponox-Rohr 1.4520, 54x1,5**
Menge: 60,000 lfm

**4.1.80 Temponox-XL Rohr 1.4520, 64x1,5**
Menge: 40,000 lfm

**4.1.90 Temponox-Bogen 1.4301 15 mm**
Menge: 18,000 Stk

**4.1.100 Temponox-Bogen 1.4301 18 mm**
Menge: 90,000 Stk

**4.1.110 Temponox-Bogen 1.4301 22 mm**
Menge: 330,000 Stk

**4.1.120 Temponox-Bogen 1.4301 28 mm**
Menge: 30,000 Stk

**4.1.130 Temponox-Bogen 1.4301 35 mm**
Menge: 120,000 Stk

**4.1.140 Temponox-Bogen 1.4301 42 mm**
Menge: 36,000 Stk

**4.1.150 Temponox-Bogen 1.4301 54 mm**
Menge: 60,000 Stk

**4.1.160 Temponox-XL Bogen 1.4301 64 mm**
Menge: 30,000 Stk

**4.1.170 Temponox-T-Stück 1.4301 15 mm**
*** Bedarfsposition ohne GB
Menge: 1,000 Stk

**4.1.180 Temponox-T-Stück 1.4301 18 mm**
*** Bedarfsposition ohne GB
Menge: 1,000 Stk

**4.1.190 Temponox-T-Stück 1.4301 22 mm**
Menge: 6,000 Stk

**4.1.200 Temponox-T-Stück 1.4301 28 mm**
Menge: 18,000 Stk

**4.1.210 Temponox-T-Stück 1.4301 35 mm**
Menge: 54,000 Stk

**4.1.220 Temponox-T-Stück 1.4301 42 mm**
Menge: 6,000 Stk

**4.1.230 Temponox-T-Stück 1.4301 54 mm**
Menge: 12,000 Stk

**4.1.240 Temponox-XL T-Stück 1.4301 64 mm**
Menge: 6,000 Stk

**4.1.250 Temponox-Muffe 1.4301 15 mm**
*** Bedarfsposition ohne GB
Menge: 1,000 Stk

**4.1.260 Temponox-Muffe 1.4301 18 mm**
Menge: 18,000 Stk

**4.1.270 Temponox-Muffe 1.4301 22 mm**
Menge: 85,000 Stk

**4.1.280 Temponox-Muffe 1.4301 28 mm**
Menge: 12,000 Stk

**4.1.290 Temponox-Muffe 1.4301 35 mm**
Menge: 36,000 Stk

**4.1.300 Temponox-Muffe 1.4301 42 mm**
Menge: 3,000 Stk

**4.1.310 Temponox-Muffe 1.4301 54 mm**
Menge: 6,000 Stk

**4.1.320 Temponox-XL Muffe 1.4301 64 mm**
Menge: 4,000 Stk

**4.1.330 Temponox-Reduzierung 1.4301 18 mm**
*** Bedarfsposition ohne GB
Menge: 1,000 Stk

**4.1.340 Temponox-Reduzierung 1.4301 22 mm**
Menge: 96,000 Stk

**4.1.350 Temponox-Reduzierung 1.4301 28 mm**
Menge: 36,000 Stk

**4.1.360 Temponox-Reduzierung 1.4301 35 mm**
Menge: 84,000 Stk

**4.1.370 Temponox-Reduzierung 1.4301 42 mm**
Menge: 12,000 Stk

**4.1.380 Temponox-Reduzierung 1.4301 54 mm**
Menge: 24,000 Stk

**4.1.390 Temponox-XL Reduzierung 1.4301 64 mm**
Menge: 16,000 Stk

**4.1.400 Temponox-Übergangsstück 1.4301 15 mm x 1/2"**
Menge: 18,000 Stk

**4.1.410 Temponox-Übergangsstück 1.4301 18 mm x 1"**
Menge: 18,000 Stk

**4.1.420 Temponox-Übergangsstück 1.4301 22 mm x 1"**
Menge: 84,000 Stk

**4.1.430 Temponox-Übergangsstück 1.4301 28 mm x 1"**
Menge: 6,000 Stk

**4.1.440 Temponox-Übergangsstück 1.4301 35 mm x 1"**
Menge: 33,000 Stk

**4.1.450 Temponox-Übergangsstück 1.4301 35 mm x 1 1/4"**
Menge: 44,000 Stk

**4.1.460 Temponox-Übergangsstück 1.4301 42 mm x 1 1/2"**
Menge: 12,000 Stk

**4.1.470 Temponox-Übergangsstück 1.4301 54 mm x 2"**
Menge: 18,000 Stk

**4.1.480 Temponox-XL Übergangsstück 1.4301 64 mm x 2 1/2"**
Menge: 6,000 Stk

**4.1.490 Reduzierstück aus Rotguss 2" x 1 1/2"**
Menge: 6,000 Stk

**4.1.500 Temponox XL-Flansch 76,1 mm - PN 6**
Menge: 12,000 Stk

#### Abschnitt 4.2 Armaturen

**4.2.10 Strangabsperr- und Strangregler DN 32 (Resideo, Kombi-3-plus) blau**
Menge: 9,000 Stk

**4.2.20 Strangabsperr- und Strangregler DN 40 (Resideo, Kombi-3-plus) blau**
Menge: 3,000 Stk

**4.2.30 Strangabsperr- und Strangreglerkombination DN 32 (Honeywell, Kombi-3-plus) rot**
Menge: 9,000 Stk

**4.2.40 Strangabsperr- und Strangreglerkombination DN 40 (Honeywell, Kombi-3-plus) rot**
Menge: 3,000 Stk

**4.2.50 HEIMEIER Heizungskugelhahn Globo H Innengewinde, Entleerung, DN 25, Rotguss**
*** Bedarfsposition ohne GB
Menge: 1,000 Stk

**4.2.60 HEIMEIER Heizungskugelhahn Globo H Innengewinde, Entleerung, DN 32, Rotguss**
Menge: 39,000 Stk

**4.2.70 HEIMEIER Heizungskugelhahn Globo H Innengewinde, Entleerung, DN 40, Rotguss**
*** Bedarfsposition ohne GB
Menge: 1,000 Stk

**4.2.80 HEIMEIER Heizungskugelhahn Globo H Innengewinde, Entleerung, DN 50, Rotguss**
Menge: 6,000 Stk

**4.2.90 HEIMEIER Wärmedämmschale für Globo H mit Entleerung, DN 25**
*** Bedarfsposition ohne GB
Menge: 1,000 Stk

**4.2.100 HEIMEIER Wärmedämmschale für Globo H mit Entleerung, DN 32**
Menge: 39,000 Stk

**4.2.110 HEIMEIER Wärmedämmschale für Globo H mit Entleerung, DN 40**
*** Bedarfsposition ohne GB
Menge: 1,000 Stk

**4.2.120 HEIMEIER Wärmedämmschale für Globo H mit Entleerung, DN 50**
Menge: 6,000 Stk

**4.2.130 TA Absperrklappe TA-BTV PN16, Anflanschklappe DN65**
Menge: 6,000 Stk

**4.2.140 SIMPLEX KFE-Kugelhahn Heizung, lang DG G 1/2" AG**
Menge: 18,000 Stk

### Bereich 5 Fußbodenheizung/Heizkörper und Zubehör

#### Abschnitt 5.1 Fußbodenheizung

**5.1.10 MV Rohr für Fonterra 16 x 2,0**
Menge: 14500,000 m

**5.1.20 Fonterra Base-Noppenplatte 15/17, 30-2**
Menge: 3900,000 m²

**5.1.30 Wärmedämmung EPS WLG035, Dämmschichtdicke 140 mm**
Menge: 480,000 m²

**5.1.40 Wärmedämmung EPS WLG035, Dämmschichtdicke 60 mm**
Menge: 280,000 m²

**5.1.50 Wärmedämmung EPS WLG035, Dämmschichtdicke 50 mm**
Menge: 3900,000 m²

**5.1.60 Messstellenmarkierung**
Menge: 80,000 Stk

**5.1.70 Estrichzusatzmittel Temporex**
Menge: 1200,000 kg

**5.1.80 Randdämmstreifen**
Menge: 5000,000 m

**5.1.90 Rohrführungsbogen 90°**
Menge: 294,000 Stk

**5.1.100 Fugenschutzrohr**
Menge: 400,000 m

**5.1.110 Verteilerschrank AP Typ 560**
Menge: 54,000 Stk

**5.1.120 Heizkreisverteiler 3 Heizkreise**
Menge: 12,000 Stk

**5.1.130 Heizkreisverteiler 4 Heizkreise**
Menge: 27,000 Stk

**5.1.140 Heizkreisverteiler 5 Heizkreise**
*** Bedarfsposition ohne GB
Menge: 1,000 Stk

**5.1.150 Heizkreisverteiler 6 Heizkreise**
Menge: 15,000 Stk

**5.1.160 Stellantrieb 230 V Modell 1249**
Menge: 294,000 Stk

**5.1.170 Basiseinheit Modell 1246.1**
Menge: 18,000 Stk

**5.1.180 Viega Raumthermostat 230V Modell 1230.3**
Menge: 288,000 Stk

#### Abschnitt 5.2 Heizkörper

**5.2.10 Badheizkörper elektrisch Kermi Basic-E**
Menge: 18,000 Stk

### Bereich 6 Wärmedämmung und Brandschutz

#### Abschnitt 6.1 Wärmedämmung

**6.1.10 Wärmedämmung Kellerleitung DN 20 100% (Rockwool, RS 800)**
Menge: 24,000 lfm

**6.1.20 Wärmedämmung Kellerleitung DN 25 100% (Rockwool, RS 800)**
Menge: 15,000 lfm

**6.1.30 Wärmedämmung Kellerleitung DN 32 100% (Rockwool, RS 800)**
Menge: 250,000 lfm

**6.1.40 Wärmedämmung Kellerleitung DN 40 100% (Rockwool, RS 800)**
Menge: 24,000 lfm

**6.1.50 Wärmedämmung Kellerleitung DN 50 100% (Rockwool, RS 800)**
Menge: 36,000 lfm

**6.1.60 Wärmedämmung Kellerleitung DN 65 100% (Rockwool, RS 800)**
Menge: 30,000 lfm

**6.1.70 Wärmedämmung DN 15 Strang 50% (Rockwool, RS 800)**
Menge: 18,000 lfm

**6.1.80 Wärmedämmung DN 20 Strang 50% (Rockwool, RS 800)**
Menge: 66,000 lfm

**6.1.90 Wärmedämmung DN 25 Strang 50% (Rockwool, RS 800)**
Menge: 72,000 lfm

**6.1.100 Wärmedämmung DN 32 Strang 50% (Rockwool, RS 800)**
Menge: 108,000 lfm

**6.1.110 Wärmedämmung DN 12 Etage (Armacell, Tubolit DHS Quadra)**
*** Bedarfsposition ohne GB
Menge: 1,000 lfm

**6.1.120 Wärmedämmung DN 15 Etage (Armacell, Tubolit DHS Quadra)**
Menge: 156,000 lfm

**6.1.130 Wärmedämmung DN 20 Etage (Armacell, Tubolit DHS Quadra)**
Menge: 768,000 lfm

**6.1.140 Wärmedämmung DN 25 Etage (Armacell, Tubolit DHS Quadra)**
Menge: 48,000 lfm

**6.1.150 Wärmedämmung DN12 SH/ArmaFlex SH-10x15-A**
*** Bedarfsposition ohne GB
Menge: 1,000 lfm

**6.1.160 Wärmedämmung DN15 SH/ArmaFlex SH-10x18-A**
Menge: 12,000 lfm

**6.1.170 Wärmedämmung DN22 SH/ArmaFlex SH-10x22-A**
Menge: 39,000 lfm

**6.1.180 Wärmedämmung DN25 SH/ArmaFlex SH-10x28-A**
Menge: 3,000 lfm

#### Abschnitt 6.2 Brandschutz

**6.2.10 Brandschutzschale Conlit 150 U, für Rohrleitung Temponox DN 15**
Menge: 6,000 Stk

**6.2.20 Brandschutzschale Conlit 150 U, für Rohrleitung Temponox DN 20**
Menge: 18,000 Stk

**6.2.30 Brandschutzschale Conlit 150 U, für Rohrleitung Temponox DN 25**
Menge: 24,000 Stk

**6.2.40 Brandschutzschale Conlit 150 U, für Rohrleitung Temponox DN 32**
Menge: 54,000 Stk

**6.2.50 Brandschutzschale Conlit 150 U, für Rohrleitung Temponox DN 40**
Menge: 6,000 Stk

### Bereich 7 Sonstige Leistungen

#### Abschnitt 7.1 Stundenlohnarbeiten

**7.1.10 Obermonteurstunden**
Menge: 15,000 Std

**7.1.20 Monteurstunden**
Menge: 15,000 Std

**7.1.30 Helferstunden**
Menge: 15,000 Std

#### Abschnitt 7.2 Kernbohrungen, Schlitz- und Durchbrucharbeiten

**7.2.10 Kernbohrung 100 mm in Wänden und Decken aus Stahlbeton**
Menge: 18,000 Stk

**7.2.20 Wanddurchbruch 300 cm² in KS Mauerwerk 24 cm**
*** Bedarfsposition ohne GB
Menge: 1,000 Stk

#### Abschnitt 7.3 Sonstiges

**7.3.10 Heizungssystem befüllen, spülen und entlüften**
Menge: 1,000 psch

**7.3.20 Bezeichnungsschilder 100 x 50 mm aus Kunststoff**
Menge: 60,000 Stk

#### Abschnitt 7.4 Dokumentation

**7.4.10 Vollständige Revisionsunterlagen**
Menge: 1,000 psch

USt %: 19,00
